# Schadstellen Dörpen K165, K147, K156, K249
Angebotsaufforderung (GAEB DA XML 3.2, DA83)
Projekt: 20260928
Währung: EUR
Nebenangebote zugelassen: ja
Auftraggeber: Landkreis Emsland, Ordeniederung 1, 49716 Meppen, Deutschland, Ansprechpartner Der Landrat, Telefon 05931 44 0, Fax 05931 44 3621, E-Mail info@emsland.de
Erstellt mit: GXML Toolbox V3.3 R20200226, iTWO_64 V9.1.726, 13.10.2026

## 28 Schadstellen Dörpen K165, K147, K 156, K249
Datum: 13.10.2026

### Abschnitt 00 Schadstellen Bezirk 2

#### Unterabschnitt 00.00 K 165 Heede (A31-L50)

**00.00.0001 Baustelle einrichten Dies.LV-Abschn.*Zufahrt vorh.**
*** Pauschalposition
StL-Nr. 1910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Leistungsbereichkatalog: 101

**00.00.0002 Baustelle räumen Dies. LV-Abschn.**
*** Pauschalposition
StL-Nr. 1910111202
Baustelle von allen Geräten, Anlagen, Einrichtungen und
dgl. räumen. Benutzte Flächen und Wege entsprechend dem
ursprünglichen Zustand herrichten. Soweit nicht für
bestimmte Leistungen für das Räumen der Baustelle gesonderte Positionen im Leistungsverzeichnis enthalten
sind, gilt die Pauschale
für alle Leistungen dieses Abschnittes des Leistungsverzeichnisses.
Menge: 1,000 Psch
Leistungsbereichkatalog: 101

**00.00.0003 Verkehrssicherung läng.Dauer durchf Arbeitsstelle außer/in Kraft s.**
*** Pauschalposition
StL-Nr. 2110512519100099
Verkehrssicherung längerer Dauer betriebsfertig aufbauen, vorhalten, warten, instand setzen, betreiben, kontrollieren und abbauen. Vorübergehende Verkehrssicherungsmaßnahmen durchführen. Vorübergehende Markierung,
transportable Lichtsignalanlage, bauliches Leitelement,
mobile Stauwarnanlage, LED-Anzeigetafel und transportable Schutzeinrichtung werden gesondert vergütet.
Verkehrssicherung an Arbeitsstelle.
Nach RSA, Regelplan 'CI/5, Kontrolle und Wartung gemäß ZTV-SA durchführen'

Vorhandene Verkehrsschilder nach Unterlagen des AG außer Kraft und wieder in Kraft setzen.
Einsatzzeit 'nach Disposition des AN'
Verkehrsrechtliche Anordnung 'Verkehrsrechtliche Genehmigung einholen etwaige zusätzliche Unterlagen erstellen. Anfallende Gebühren für verkehrsrechtliche Anordnung trägt der AN'
Menge: 1,000 Psch
Leistungsbereichkatalog: 105

**00.00.0004 Transp. LSA f. Engst. aufb. u. abb. LSA Typ C*Verbind. Wahl AN Entf.ü.100bis150m*Versorg. Wahl AN VTU erstellen**
StL-Nr. 21105505213101
Transportable Lichtsignalanlage (LSA) für Engstelle
einschließlich Energieversorgung aufbauen, in Betrieb
nehmen und abbauen. Vorhalten, Kontrolle, Wartung, In-
standsetzung und Betreiben werden gesondert vergütet.
Vorübergehende Verkehrssicherungsmaßnahmen durchführen.
70 v. H. des Preises werden nach betriebsfertigem Aufbau, der Rest nach Abbau vergütet.
LSA Typ C, verkehrsabhängige Steuerung.
Verbindung nach Wahl des AN.
Entfernung der Signalgeberstandorte über 100,00 m bis
150,00 m.
Energieversorgung nach Wahl des AN.
Verkehrstechnische Unterlage bestehend aus Signallageplan, Berechnungen, Zwischenzeitenmatrix, Signalzeitenplan erstellen.
Menge: 2,000 St
Leistungsbereichkatalog: 105

**00.00.0005 Transport. Lichtsignalanlage vorh. wie Vorposition**
StL-Nr. 2110551501
Transportable Lichtsignalanlage (LSA) vorhalten, warten, instand setzen und betreiben. Vorübergehende Verkehrssicherungsmaßnahmen durchführen. Die Kontrolle
wird gesondert vergütet.
Transportable LSA wie in Vorposition beschrieben.
Menge: 1,000 Std
Leistungsbereichkatalog: 105

**00.00.0006 Probegefäß liefern 10-l-Blecheimer*Mithilfe Kprüf.**
StL-Nr. 1910171211
Probegefäß zur Aufnahme von Baustoffproben, für Kontrollprüfungen und für Rückstellproben des AG liefern.
Probegefäß = sauberer 10-l-Blecheimer mit dicht schließendem Deckel.
Mithilfe bei der Probennahme im Baubereich nach Angaben
des AG.
Menge: 2,000 St
Leistungsbereichkatalog: 101

**00.00.0007 Asphalt fräsen ABS*Asphaltbeton*Tiefe ü.2,5-4,5cm Fräsasph. verw.**
StL-Nr. 2311300522309910
Asphalt fräsen und Fräsgut aufnehmen. Anschlusskante
geradlinig auf Frästiefe herstellen. Der Schnittlinienabstand darf maximal 15 mm betragen.
Asphaltbinderschicht.
Asphaltdeckschicht = Asphaltbeton.
Frästiefe über 2,5 bis 4,5 cm.
Fläche 'eine zusammenhängende Teilfläche'
Breite '1,60 m bis 2,00 m'

Fräsasphalt nach Wahl des AN verwerten.
Menge: 30,000 m2
Leistungsbereichkatalog: 113

*Hinweis: Hinweis zu OZ 00.00.0007 mit dem Lösen bzw. Aufnehmen der Ausbaustoffe geht die "Sachherschaft" im sinne der KrWG auf den AN über. Der AN nimmt alle damit verbundenen Pflichten wahr, insbesondere die Nachweis-/-registerpflicht*
mit dem Lösen bzw. Aufnehmen der Ausbaustoffe geht die "Sachherschaft" im sinne der KrWG auf den AN über. Der AN nimmt alle damit verbundenen Pflichten wahr, insbesondere die Nachweis-/-registerpflicht

**00.00.0008 Pechhaltige Befestigung aufnehmen Tragschicht*Teerbeton Dicke ü. 5-10 cm*Fahrbahn fräsen*Pech beseit. ges.**
StL-Nr. 23113018213111
Pechhaltige Befestigung lösen und aufnehmen. Beschaffenheit nach Unterlagen des AG.
Tragschicht.
Befestigung = Teerbeton.
Dicke über 5 bis 10 cm.
Fläche = Fahrbahn.
Lösen durch Fräsen.
Pechhaltiges Fräsgut / Aufbruchgut beseitigen nach Un-
terlagen des AG. Entsorgen wird gesondert vergütet.
Menge: 10,000 m2
Leistungsbereichkatalog: 113

**00.00.0009 Gefährl. Abfall aus Baustelle ents. Bitumen u. Teer*Gebühr einrechn.**
StL-Nr. 1210221721
Gefährlichen Abfall aus Baustelle laden, fördern und
entsorgen. Art der Belastung und Entsorgung nach Unterlagen des AG. Entsorgungsnachweis nach Unterlagen des
AG führen.
Abgerechnet wird nach Wiegescheinen.
Kohlenteerhaltige Bitumengemische. Ab-
fallschlüsselnummer = 17 03 01.
Gebühren der Abfallentsorgung sind einzurechnen.
Menge: 3,000 t
Leistungsbereichkatalog: 102

**00.00.0010 Unterlage reinigen*lose Teile aufn. Einzelflächen**
StL-Nr. 231130589129
Unterlage reinigen. Anfallendes Kehrgut nach Wahl des
AN verwerten.
Unterlage 'gefräster und frischer Asphalt'

Lose Bestandteile von Schadstellen aufnehmen.
Nicht zusammenhängende Teilflächen.
Reinigungsgerät 'nach Wahl des AN'
Menge: 40,000 m2
Leistungsbereichkatalog: 113

**00.00.0011 Bitumenemulsion aufsprühen Bk1,8-Bk0,3*Asphalt gefräst Rampenspritzgerät*C40B5-S Menge 250 g/m2**
StL-Nr. 23113063221229
Bitumenemulsion zur Herstellung des Schichtenverbundes
aufsprühen.
Auf Verkehrsflächen der Belastungsklassen Bk1,8 bis
Bk0,3.
Unterlage = Asphaltbefestigung, gefräst.
Mit Rampenspritzgerät.
Bindemittel = C40B5-S.
Bindemittelmenge = 250 g/m2.
Vor Einbau 'Asphalttragschicht'
Menge: 10,000 m2
Leistungsbereichkatalog: 113

**00.00.0012 Asphalttragsch. aus AC 22 T N herst Bk1,8-Bk0,3 Bitumen 70/100**
StL-Nr. 23113153191000
Asphalttragschicht aus Asphalttragschichtmischgut
AC 22 T N herstellen. Anlieferung des Asphaltmischguts
in thermoisolierten Transportbehältern.
In Verkehrsflächen der Belastungsklassen Bk1,8 bis
Bk0,3.
Einbau 'im Mittel mit 240 kg/m²'

Bindemittel = 70/100.
Menge: 3,000 t
Leistungsbereichkatalog: 113

**00.00.0013 Bitumenemulsion aufsprühen Bk1,8-Bk0,3*Asphalt gefräst Rampenspritzgerät*C40B5-S Menge 250 g/m2**
StL-Nr. 23113063221229
Bitumenemulsion zur Herstellung des Schichtenverbundes
aufsprühen.
Auf Verkehrsflächen der Belastungsklassen Bk1,8 bis
Bk0,3.
Unterlage = Asphaltbefestigung, gefräst.
Mit Rampenspritzgerät.
Bindemittel = C40B5-S.
Bindemittelmenge = 250 g/m2.
Vor Einbau 'Asphaltdeckschicht'
Menge: 30,000 m2
Leistungsbereichkatalog: 113

**00.00.0014 Asphaltdecksch. aus AC 11 D N herst Bk1,8-Bk1,8 Bitumen 50/70**
StL-Nr. 2311334319100009
Asphaltdeckschicht aus Asphaltbeton für Asphaltdeckschichten AC 11 D N herstellen. Anlieferung des
Asphaltmischguts in thermoisolierten
Transportbehältern.
In Verkehrsflächen der Belastungsklassen Bk1,8 bis
Bk0,3.
Einbau 'eine zusammenhängende Teilfläche'

Bindemittel = 50/70.
Einbau 'im Mittel mit 100 kg/m²'
Menge: 3,000 t
Leistungsbereichkatalog: 113

**00.00.0015 Naht in Asphaltschicht herst. Naht ADS*Längs-/Quernaht PmB heiß*Dicke ü.2,5-4,5cm**
StL-Nr. 23113907130102
Naht in Asphaltschicht herstellen.
Naht in Asphaltdeckschicht.
Längs- und Quernaht.
Heiß aufzubringendes Polymermodifiziertes Bitumen auf
die Nahtflanke volldeckend auftragen oder anspritzen,
Menge 50 g/m je cm Schichtdicke.
Dicke der Schicht über 2,5 bis 4,5 cm.
Menge: 20,000 m
Leistungsbereichkatalog: 113

**00.00.0016 Abstumpfungsmaßnahme durchführen LFK 1/3*Gestein wie Decke Menge 1 kg/m2*maschinell**
StL-Nr. 231139521111
Abstumpfungsmaßnahme zur Erhöhung der Anfangsgriffigkeit durch gleichmäßiges Aufbringen und Einwalzen von
Abstreukörnung durchführen. Nicht gebundene Abstreukörnung aufnehmen und nach Wahl des AN verwerten.
Abstreukörnung = Lieferkörnung 1/3.
Aus Gestein wie grobe Gesteinskörnung in Asphaltdeckschicht.
Abstreumenge = 1 kg/m2.
Maschinell abstreuen.
Menge: 30,000 m2
Leistungsbereichkatalog: 113

#### Unterabschnitt 00.01 K147 Neudersum nach Niederlangen

**00.01.0001 Baustelle einrichten Dies.LV-Abschn.*Zufahrt vorh.**
*** Pauschalposition
StL-Nr. 1910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Leistungsbereichkatalog: 101

**00.01.0002 Baustelle räumen Dies. LV-Abschn.**
*** Pauschalposition
StL-Nr. 1910111202
Baustelle von allen Geräten, Anlagen, Einrichtungen und
dgl. räumen. Benutzte Flächen und Wege entsprechend dem
ursprünglichen Zustand herrichten. Soweit nicht für
bestimmte Leistungen für das Räumen der Baustelle gesonderte Positionen im Leistungsverzeichnis enthalten
sind, gilt die Pauschale
für alle Leistungen dieses Abschnittes des Leistungsverzeichnisses.
Menge: 1,000 Psch
Leistungsbereichkatalog: 101

**00.01.0003 Verkehrssicherung läng.Dauer durchf Arbeitsstelle außer/in Kraft s.**
*** Pauschalposition
StL-Nr. 2110512519100099
Verkehrssicherung längerer Dauer betriebsfertig aufbauen, vorhalten, warten, instand setzen, betreiben, kontrollieren und abbauen. Vorübergehende Verkehrssicherungsmaßnahmen durchführen. Vorübergehende Markierung,
transportable Lichtsignalanlage, bauliches Leitelement,
mobile Stauwarnanlage, LED-Anzeigetafel und transportable Schutzeinrichtung werden gesondert vergütet.
Verkehrssicherung an Arbeitsstelle.
Nach RSA, Regelplan 'CI/5 und Wanderbaustelle, Kontrolle und Wartung gemäß ZTV-SA durchführen'

Vorhandene Verkehrsschilder nach Unterlagen des AG außer Kraft und wieder in Kraft setzen.
Einsatzzeit 'nach Disposition des AN'
Verkehrsrechtliche Anordnung 'Verkehrsrechtliche Genehmigung einholen etwaige zusätzliche Unterlagen erstellen. Anfallende Gebühren für verkehrsrechtliche Anordnung trägt der AN'
Menge: 1,000 Psch
Leistungsbereichkatalog: 105

**00.01.0004 Transp. LSA f. Engst. aufb. u. abb. LSA Typ C*Verbind. Wahl AN Entf.ü.100bis150m*Versorg. Wahl AN VTU erstellen**
StL-Nr. 21105505213101
Transportable Lichtsignalanlage (LSA) für Engstelle
einschließlich Energieversorgung aufbauen, in Betrieb
nehmen und abbauen. Vorhalten, Kontrolle, Wartung, In-
standsetzung und Betreiben werden gesondert vergütet.
Vorübergehende Verkehrssicherungsmaßnahmen durchführen.
70 v. H. des Preises werden nach betriebsfertigem Aufbau, der Rest nach Abbau vergütet.
LSA Typ C, verkehrsabhängige Steuerung.
Verbindung nach Wahl des AN.
Entfernung der Signalgeberstandorte über 100,00 m bis
150,00 m.
Energieversorgung nach Wahl des AN.
Verkehrstechnische Unterlage bestehend aus Signallageplan, Berechnungen, Zwischenzeitenmatrix, Signalzeitenplan erstellen.
Menge: 4,000 St
Leistungsbereichkatalog: 105

**00.01.0005 Transport. Lichtsignalanlage vorh. wie Vorposition**
StL-Nr. 2110551501
Transportable Lichtsignalanlage (LSA) vorhalten, warten, instand setzen und betreiben. Vorübergehende Verkehrssicherungsmaßnahmen durchführen. Die Kontrolle
wird gesondert vergütet.
Transportable LSA wie in Vorposition beschrieben.
Menge: 6,000 Std
Leistungsbereichkatalog: 105

**00.01.0006 Asphalt fräsen ABS*Asphaltbeton*Tiefe ü.2,5-4,5cm Fräsasph. verw.**
StL-Nr. 2311300522309910
Asphalt fräsen und Fräsgut aufnehmen. Anschlusskante
geradlinig auf Frästiefe herstellen. Der Schnittlinienabstand darf maximal 15 mm betragen.
Asphaltbinderschicht.
Asphaltdeckschicht = Asphaltbeton.
Frästiefe über 2,5 bis 4,5 cm.
Fläche '3 nicht zusammenhängende Teilfläche'
Breite '1,60 m bis 3,00 m'

Fräsasphalt nach Wahl des AN verwerten.
Menge: 300,000 m2
Leistungsbereichkatalog: 113

**00.01.0007 Asphalt fräsen ATS*Tiefe ü.8-10 cm Fräsasph. verw.**
StL-Nr. 2311300530609910
Asphalt fräsen und Fräsgut aufnehmen. Anschlusskante
geradlinig auf Frästiefe herstellen. Der Schnittlinienabstand darf maximal 15 mm betragen.
Asphalttragschicht.
Frästiefe über 8 bis 10 cm.
Fläche '2 nicht zusammenhängende Teilfläche'
Breite '1,60 m bis 3,00 m'

Fräsasphalt nach Wahl des AN verwerten.
Menge: 130,000 m2
Leistungsbereichkatalog: 113

**00.01.0008 Unterlage reinigen*lose Teile aufn. Einzelflächen**
StL-Nr. 231130589129
Unterlage reinigen. Anfallendes Kehrgut nach Wahl des
AN verwerten.
Unterlage 'gefräster und frischer Asphalt'

Lose Bestandteile von Schadstellen aufnehmen.
Nicht zusammenhängende Teilflächen.
Reinigungsgerät 'nach Wahl des AN'
Menge: 430,000 m2
Leistungsbereichkatalog: 113

**00.01.0009 Bitumenemulsion aufsprühen Bk1,8-Bk0,3*Asphalt gefräst Rampenspritzgerät*C40B5-S Menge 250 g/m2**
StL-Nr. 23113063221229
Bitumenemulsion zur Herstellung des Schichtenverbundes
aufsprühen.
Auf Verkehrsflächen der Belastungsklassen Bk1,8 bis
Bk0,3.
Unterlage = Asphaltbefestigung, gefräst.
Mit Rampenspritzgerät.
Bindemittel = C40B5-S.
Bindemittelmenge = 250 g/m2.
Vor Einbau 'Asphalttragschicht'
Menge: 130,000 m2
Leistungsbereichkatalog: 113

**00.01.0010 Asphalttragsch. aus AC 22 T N herst Bk1,8-Bk0,3 Bitumen 70/100**
StL-Nr. 23113153191000
Asphalttragschicht aus Asphalttragschichtmischgut
AC 22 T N herstellen. Anlieferung des Asphaltmischguts
in thermoisolierten Transportbehältern.
In Verkehrsflächen der Belastungsklassen Bk1,8 bis
Bk0,3.
Einbau 'im Mittel mit 240 kg/m²'

Bindemittel = 70/100.
Menge: 35,000 t
Leistungsbereichkatalog: 113

**00.01.0011 Bitumenemulsion aufsprühen Bk1,8-Bk0,3*Asphalt gefräst Rampenspritzgerät*C40B5-S Menge 250 g/m2**
StL-Nr. 23113063221229
Bitumenemulsion zur Herstellung des Schichtenverbundes
aufsprühen.
Auf Verkehrsflächen der Belastungsklassen Bk1,8 bis
Bk0,3.
Unterlage = Asphaltbefestigung, gefräst.
Mit Rampenspritzgerät.
Bindemittel = C40B5-S.
Bindemittelmenge = 250 g/m2.
Vor Einbau 'Asphaltdeckschicht'
Menge: 300,000 m2
Leistungsbereichkatalog: 113

**00.01.0012 Asphaltdecksch. aus AC 11 D N herst Bk1,8-Bk1,8 Bitumen 50/70**
StL-Nr. 2311334319100009
Asphaltdeckschicht aus Asphaltbeton für Asphaltdeckschichten AC 11 D N herstellen. Anlieferung des
Asphaltmischguts in thermoisolierten
Transportbehältern.
In Verkehrsflächen der Belastungsklassen Bk1,8 bis
Bk0,3.
Einbau 'drei nicht zusammenhängende Teilfläche'

Bindemittel = 50/70.
Einbau 'im Mittel mit 100 kg/m²'
Menge: 30,000 t
Leistungsbereichkatalog: 113

**00.01.0013 Naht in Asphaltschicht herst. Naht ADS*Längs-/Quernaht PmB heiß*Dicke ü.2,5-4,5cm**
StL-Nr. 23113907130102
Naht in Asphaltschicht herstellen.
Naht in Asphaltdeckschicht.
Längs- und Quernaht.
Heiß aufzubringendes Polymermodifiziertes Bitumen auf
die Nahtflanke volldeckend auftragen oder anspritzen,
Menge 50 g/m je cm Schichtdicke.
Dicke der Schicht über 2,5 bis 4,5 cm.
Menge: 170,000 m
Leistungsbereichkatalog: 113

**00.01.0014 Abstumpfungsmaßnahme durchführen LFK 1/3*Gestein wie Decke Menge 1 kg/m2*maschinell**
StL-Nr. 231139521111
Abstumpfungsmaßnahme zur Erhöhung der Anfangsgriffigkeit durch gleichmäßiges Aufbringen und Einwalzen von
Abstreukörnung durchführen. Nicht gebundene Abstreukörnung aufnehmen und nach Wahl des AN verwerten.
Abstreukörnung = Lieferkörnung 1/3.
Aus Gestein wie grobe Gesteinskörnung in Asphaltdeckschicht.
Abstreumenge = 1 kg/m2.
Maschinell abstreuen.
Menge: 300,000 m2
Leistungsbereichkatalog: 113

#### Unterabschnitt 00.02 K 156 Neusustrum

**00.02.0001 Baustelle einrichten Dies.LV-Abschn.*Zufahrt vorh.**
*** Pauschalposition
StL-Nr. 1910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Leistungsbereichkatalog: 101

**00.02.0002 Baustelle räumen Dies. LV-Abschn.**
*** Pauschalposition
StL-Nr. 1910111202
Baustelle von allen Geräten, Anlagen, Einrichtungen und
dgl. räumen. Benutzte Flächen und Wege entsprechend dem
ursprünglichen Zustand herrichten. Soweit nicht für
bestimmte Leistungen für das Räumen der Baustelle gesonderte Positionen im Leistungsverzeichnis enthalten
sind, gilt die Pauschale
für alle Leistungen dieses Abschnittes des Leistungsverzeichnisses.
Menge: 1,000 Psch
Leistungsbereichkatalog: 101

**00.02.0003 Verkehrssicherung läng.Dauer durchf Arbeitsstelle außer/in Kraft s.**
*** Pauschalposition
StL-Nr. 2110512519100099
Verkehrssicherung längerer Dauer betriebsfertig aufbauen, vorhalten, warten, instand setzen, betreiben, kontrollieren und abbauen. Vorübergehende Verkehrssicherungsmaßnahmen durchführen. Vorübergehende Markierung,
transportable Lichtsignalanlage, bauliches Leitelement,
mobile Stauwarnanlage, LED-Anzeigetafel und transportable Schutzeinrichtung werden gesondert vergütet.
Verkehrssicherung an Arbeitsstelle.
Nach RSA, Regelplan 'CI/4, CI/5 und Wanderbaustelle, Kontrolle und Wartung gemäß ZTV-SA durchführen'

Vorhandene Verkehrsschilder nach Unterlagen des AG außer Kraft und wieder in Kraft setzen.
Einsatzzeit 'nach Disposition des AN'
Verkehrsrechtliche Anordnung 'Verkehrsrechtliche Genehmigung einholen etwaige zusätzliche Unterlagen erstellen. Anfallende Gebühren für verkehrsrechtliche Anordnung trägt der AN'
Menge: 1,000 Psch
Leistungsbereichkatalog: 105

**00.02.0004 Transp. LSA Typ D aufb. u. abb. Krzg.verk.+ 1 Fg.*Versorg. n. Wahl VTU erstellen**
StL-Nr. 21105510501001
Transportable Lichtsignalanlage (LSA) für kreuzende
Verkehrsströme Typ D mit Kabelverbindung, einschließlich Energieversorgung,  aufbauen, in Betrieb nehmen
und abbauen. Vorhalten, Kontrolle, Wartung, Instandsetzung und Betreiben werden gesondert vergütet. Vorübergehende Verkehrssicherungsmaßnahmen durchführen. 70
v.H. des Preises werden nach betriebsfertigem Aufbau,
der Rest nach Abbau vergütet.
LSA für Kreuzungsverkehr mit 4 Fahrzeugsignalgruppen
und einer Fußgängersignalgruppe.
Energieversorgung nach Wahl des AN.
Verkehrstechnische Unterlage bestehend aus Signallageplan, Berechnungen, Zwischenzeitenmatrix, Signalzeitenplan erstellen.
Menge: 1,000 St
Leistungsbereichkatalog: 105

**00.02.0005 Transport. Lichtsignalanlage vorh. wie Vorposition**
StL-Nr. 2110551501
Transportable Lichtsignalanlage (LSA) vorhalten, warten, instand setzen und betreiben. Vorübergehende Verkehrssicherungsmaßnahmen durchführen. Die Kontrolle
wird gesondert vergütet.
Transportable LSA wie in Vorposition beschrieben.
Menge: 2,000 Std
Leistungsbereichkatalog: 105

**00.02.0006 Asphalt fräsen ABS*Asphaltbeton*Tiefe ü.2,5-4,5cm Fräsasph. verw.**
StL-Nr. 2311300522309910
Asphalt fräsen und Fräsgut aufnehmen. Anschlusskante
geradlinig auf Frästiefe herstellen. Der Schnittlinienabstand darf maximal 15 mm betragen.
Asphaltbinderschicht.
Asphaltdeckschicht = Asphaltbeton.
Frästiefe über 2,5 bis 4,5 cm.
Fläche '3 nicht zusammenhängende Teilfläche'
Breite '1,60 m bis 2,00 m'

Fräsasphalt nach Wahl des AN verwerten.
Menge: 210,000 m2
Leistungsbereichkatalog: 113

**00.02.0007 Asphalt fräsen ATS*Tiefe ü.8-10 cm Fräsasph. verw.**
StL-Nr. 2311300530609910
Asphalt fräsen und Fräsgut aufnehmen. Anschlusskante
geradlinig auf Frästiefe herstellen. Der Schnittlinienabstand darf maximal 15 mm betragen.
Asphalttragschicht.
Frästiefe über 8 bis 10 cm.
Fläche '2 nicht zusammenhängende Teilfläche'
Breite '1,60 m bis 2,00 m'

Fräsasphalt nach Wahl des AN verwerten.
Menge: 40,000 m2
Leistungsbereichkatalog: 113

**00.02.0008 Unterlage reinigen*lose Teile aufn. Einzelflächen**
StL-Nr. 231130589129
Unterlage reinigen. Anfallendes Kehrgut nach Wahl des
AN verwerten.
Unterlage 'gefräster und frischer Asphalt'

Lose Bestandteile von Schadstellen aufnehmen.
Nicht zusammenhängende Teilflächen.
Reinigungsgerät 'nach Wahl des AN'
Menge: 250,000 m2
Leistungsbereichkatalog: 113

**00.02.0009 Bitumenemulsion aufsprühen Bk1,8-Bk0,3*Asphalt gefräst Rampenspritzgerät*C40B5-S Menge 250 g/m2**
StL-Nr. 23113063221229
Bitumenemulsion zur Herstellung des Schichtenverbundes
aufsprühen.
Auf Verkehrsflächen der Belastungsklassen Bk1,8 bis
Bk0,3.
Unterlage = Asphaltbefestigung, gefräst.
Mit Rampenspritzgerät.
Bindemittel = C40B5-S.
Bindemittelmenge = 250 g/m2.
Vor Einbau 'Asphalttragschicht'
Menge: 40,000 m2
Leistungsbereichkatalog: 113

**00.02.0010 Asphalttragsch. aus AC 22 T N herst Bk1,8-Bk0,3 Bitumen 70/100**
StL-Nr. 23113153191000
Asphalttragschicht aus Asphalttragschichtmischgut
AC 22 T N herstellen. Anlieferung des Asphaltmischguts
in thermoisolierten Transportbehältern.
In Verkehrsflächen der Belastungsklassen Bk1,8 bis
Bk0,3.
Einbau 'im Mittel mit 240 kg/m²'

Bindemittel = 70/100.
Menge: 10,000 t
Leistungsbereichkatalog: 113

**00.02.0011 Bitumenemulsion aufsprühen Bk1,8-Bk0,3*Asphalt gefräst Rampenspritzgerät*C40B5-S Menge 250 g/m2**
StL-Nr. 23113063221229
Bitumenemulsion zur Herstellung des Schichtenverbundes
aufsprühen.
Auf Verkehrsflächen der Belastungsklassen Bk1,8 bis
Bk0,3.
Unterlage = Asphaltbefestigung, gefräst.
Mit Rampenspritzgerät.
Bindemittel = C40B5-S.
Bindemittelmenge = 250 g/m2.
Vor Einbau 'Asphaltdeckschicht'
Menge: 210,000 m2
Leistungsbereichkatalog: 113

**00.02.0012 Asphaltdecksch. aus AC 11 D N herst Bk1,8-Bk1,8 Bitumen 50/70**
StL-Nr. 2311334319100009
Asphaltdeckschicht aus Asphaltbeton für Asphaltdeckschichten AC 11 D N herstellen. Anlieferung des
Asphaltmischguts in thermoisolierten
Transportbehältern.
In Verkehrsflächen der Belastungsklassen Bk1,8 bis
Bk0,3.
Einbau 'drei nicht zusammenhängende Teilfläche'

Bindemittel = 50/70.
Einbau 'im Mittel mit 100 kg/m²'
Menge: 21,000 t
Leistungsbereichkatalog: 113

**00.02.0013 Naht in Asphaltschicht herst. Naht ADS*Längs-/Quernaht PmB heiß*Dicke ü.2,5-4,5cm**
StL-Nr. 23113907130102
Naht in Asphaltschicht herstellen.
Naht in Asphaltdeckschicht.
Längs- und Quernaht.
Heiß aufzubringendes Polymermodifiziertes Bitumen auf
die Nahtflanke volldeckend auftragen oder anspritzen,
Menge 50 g/m je cm Schichtdicke.
Dicke der Schicht über 2,5 bis 4,5 cm.
Menge: 100,000 m
Leistungsbereichkatalog: 113

**00.02.0014 Abstumpfungsmaßnahme durchführen LFK 1/3*Gestein wie Decke Menge 1 kg/m2*maschinell**
StL-Nr. 231139521111
Abstumpfungsmaßnahme zur Erhöhung der Anfangsgriffigkeit durch gleichmäßiges Aufbringen und Einwalzen von
Abstreukörnung durchführen. Nicht gebundene Abstreukörnung aufnehmen und nach Wahl des AN verwerten.
Abstreukörnung = Lieferkörnung 1/3.
Aus Gestein wie grobe Gesteinskörnung in Asphaltdeckschicht.
Abstreumenge = 1 kg/m2.
Maschinell abstreuen.
Menge: 210,000 m2
Leistungsbereichkatalog: 113

#### Unterabschnitt 00.03 K 249 Landegge

**00.03.0001 Baustelle einrichten Dies.LV-Abschn.*Zufahrt vorh.**
*** Pauschalposition
StL-Nr. 1910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
Leistungsbereichkatalog: 101

**00.03.0002 Baustelle räumen Dies. LV-Abschn.**
*** Pauschalposition
StL-Nr. 1910111202
Baustelle von allen Geräten, Anlagen, Einrichtungen und
dgl. räumen. Benutzte Flächen und Wege entsprechend dem
ursprünglichen Zustand herrichten. Soweit nicht für
bestimmte Leistungen für das Räumen der Baustelle gesonderte Positionen im Leistungsverzeichnis enthalten
sind, gilt die Pauschale
für alle Leistungen dieses Abschnittes des Leistungsverzeichnisses.
Menge: 1,000 Psch
Leistungsbereichkatalog: 101

**00.03.0003 Verkehrssicherung läng.Dauer durchf Arb.st.u. Uml.str außer/in Kraft s.*umsetzen nach AN**
*** Pauschalposition
StL-Nr. 2110512539120099
Verkehrssicherung längerer Dauer betriebsfertig aufbauen, vorhalten, warten, instand setzen, betreiben, kontrollieren und abbauen. Vorübergehende Verkehrssicherungsmaßnahmen durchführen. Vorübergehende Markierung,
transportable Lichtsignalanlage, bauliches Leitelement,
mobile Stauwarnanlage, LED-Anzeigetafel und transportable Schutzeinrichtung werden gesondert vergütet.
Verkehrssicherung an Arbeitsstelle und Umleitungsstrecke.
Nach RSA, Regelplan 'Vollsperrung der Fahrbahn mit Absperrschranken,den erforderlichen roten elektrischen Warnleuchten und doppelseitiger Leitbake mit entsprechender Warnleuchte, Zeichen
250 und dem Zusatz "frei bis Baustelle" an den Einmündungen und dem unmittelbaren Baustellenbereich kennzeichnen und Ausschildern der Umleitungsstrecke "Planskizzen der Umleitung.  Kontrolle und Wartung gemäß ZTV-SA durchführen'

Vorhandene Verkehrsschilder nach Unterlagen des AG außer Kraft und wieder in Kraft setzen.
Verkehrssicherung nach Disposition des AN umsetzen.
Einsatzzeit 'nach Disposition des AN'
Verkehrsrechtliche Anordnung 'Verkehrsrechtliche Genehmigung einholen etwaige zusätzliche Unterlagen erstellen. Anfallende Gebühren für
verkehrsrechtliche Anordnung trägt der AN.'
Menge: 1,000 Psch
Leistungsbereichkatalog: 105

**00.03.0004 Probegefäß liefern 10-l-Blecheimer*Mithilfe Kprüf.**
StL-Nr. 1910171211
Probegefäß zur Aufnahme von Baustoffproben, für Kontrollprüfungen und für Rückstellproben des AG liefern.
Probegefäß = sauberer 10-l-Blecheimer mit dicht schließendem Deckel.
Mithilfe bei der Probennahme im Baubereich nach Angaben
des AG.
Menge: 2,000 St
Leistungsbereichkatalog: 101

**00.03.0005 Asphalt fräsen ABS*Asphaltbeton*Tiefe ü.2,5-4,5cm Fräsasph. verw.**
StL-Nr. 2311300522309910
Asphalt fräsen und Fräsgut aufnehmen. Anschlusskante
geradlinig auf Frästiefe herstellen. Der Schnittlinienabstand darf maximal 15 mm betragen.
Asphaltbinderschicht.
Asphaltdeckschicht = Asphaltbeton.
Frästiefe über 2,5 bis 4,5 cm.
Fläche 'eine zusammenhängende Teilfläche'
Breite 'ca. 3,75 m Fahrbahnbreite'

Fräsasphalt nach Wahl des AN verwerten.
Menge: 30,000 m2
Leistungsbereichkatalog: 113

**00.03.0006 Unterlage reinigen*lose Teile aufn. Einzelflächen**
StL-Nr. 231130589129
Unterlage reinigen. Anfallendes Kehrgut nach Wahl des
AN verwerten.
Unterlage 'gefräster und alter Asphalt'

Lose Bestandteile von Schadstellen aufnehmen.
Nicht zusammenhängende Teilflächen.
Reinigungsgerät 'nach Wahl des AN'
Menge: 1650,000 m2
Leistungsbereichkatalog: 113

**00.03.0007 Bitumenemulsion aufsprühen Bk1,8-Bk0,3*Asphalt gefräst Rampenspritzgerät*C40B5-S Menge 250 g/m2**
StL-Nr. 23113063221229
Bitumenemulsion zur Herstellung des Schichtenverbundes
aufsprühen.
Auf Verkehrsflächen der Belastungsklassen Bk1,8 bis
Bk0,3.
Unterlage = Asphaltbefestigung, gefräst.
Mit Rampenspritzgerät.
Bindemittel = C40B5-S.
Bindemittelmenge = 250 g/m2.
Vor Einbau 'Asphalttragschicht'
Menge: 165,000 m2
Leistungsbereichkatalog: 113

**00.03.0008 Asphalttragsch. aus AC 22 T N herst Bk1,8-Bk0,3 Bitumen 70/100**
StL-Nr. 23113153191009
Asphalttragschicht aus Asphalttragschichtmischgut
AC 22 T N herstellen. Anlieferung des Asphaltmischguts
in thermoisolierten Transportbehältern.
In Verkehrsflächen der Belastungsklassen Bk1,8 bis
Bk0,3.
Einbau 'eine zusammenhängende Teilflächen'

Bindemittel = 70/100.
Einbau 'im Mittel mit 180 kg/m²'
Menge: 300,000 t
Leistungsbereichkatalog: 113

**00.03.0009 Bitumenemulsion aufsprühen Bk1,8-Bk0,3*Asphalt gefräst Rampenspritzgerät*C40B5-S Menge 250 g/m2**
StL-Nr. 23113063221229
Bitumenemulsion zur Herstellung des Schichtenverbundes
aufsprühen.
Auf Verkehrsflächen der Belastungsklassen Bk1,8 bis
Bk0,3.
Unterlage = Asphaltbefestigung, gefräst.
Mit Rampenspritzgerät.
Bindemittel = C40B5-S.
Bindemittelmenge = 250 g/m2.
Vor Einbau 'Asphaltdeckschicht'
Menge: 1650,000 m2
Leistungsbereichkatalog: 113

**00.03.0010 Asphaltdecksch. aus AC 11 D N herst Bk1,8-Bk1,8 Bitumen 50/70**
StL-Nr. 2311334319100009
Asphaltdeckschicht aus Asphaltbeton für Asphaltdeckschichten AC 11 D N herstellen. Anlieferung des
Asphaltmischguts in thermoisolierten
Transportbehältern.
In Verkehrsflächen der Belastungsklassen Bk1,8 bis
Bk0,3.
Einbau 'eine zusammenhängende Teilfläche'

Bindemittel = 50/70.
Einbau 'im Mittel mit 100 kg/m²'
Menge: 1650,000 t
Leistungsbereichkatalog: 113

**00.03.0011 Naht in Asphaltschicht herst. Naht ADS*Längs-/Quernaht PmB heiß*Dicke ü.2,5-4,5cm**
StL-Nr. 23113907130102
Naht in Asphaltschicht herstellen.
Naht in Asphaltdeckschicht.
Längs- und Quernaht.
Heiß aufzubringendes Polymermodifiziertes Bitumen auf
die Nahtflanke volldeckend auftragen oder anspritzen,
Menge 50 g/m je cm Schichtdicke.
Dicke der Schicht über 2,5 bis 4,5 cm.
Menge: 10,000 m
Leistungsbereichkatalog: 113

**00.03.0012 Abstumpfungsmaßnahme durchführen LFK 1/3*Gestein wie Decke Menge 1 kg/m2*maschinell**
StL-Nr. 231139521111
Abstumpfungsmaßnahme zur Erhöhung der Anfangsgriffigkeit durch gleichmäßiges Aufbringen und Einwalzen von
Abstreukörnung durchführen. Nicht gebundene Abstreukörnung aufnehmen und nach Wahl des AN verwerten.
Abstreukörnung = Lieferkörnung 1/3.
Aus Gestein wie grobe Gesteinskörnung in Asphaltdeckschicht.
Abstreumenge = 1 kg/m2.
Maschinell abstreuen.
Menge: 1650,000 m2
Leistungsbereichkatalog: 113
